# Überdachungen Hallen AM Kandel
Angebotsaufforderung (GAEB DA XML 3.2, DA83)
Projekt: A-03223-00
Währung: EUR
Auftraggeber: Autobahn GmbH des Bundes, Niederlassung Südwest (Stuttgart), Autobahn GmbH-NL Südwest, Augsburger Str.748, 70329 Stuttgart, Augsburger Str.748, 70329 Stuttgart
Erstellt mit: GXML Toolbox V3.3 R20230829, iTWO_64 V25.0.650, 27.05.2026

## 1 Spezieltiefbau -Dichtsohle Zisternen
Datum: 27.05.2026
WaGr: 99_99_01

**Ausführungsbeschreibung 1 Vorbemerkungen, Baubeschreibung, Baustellenhinweise**
*Hinweise Dichtsohle*
Hinweise Dichtsohle

Die Ausführung der Dichtsohle als
Weichgelinjektionssohle oder als Düsenstrahlsohle wird
dem AN freigestellt. Das gewählte System ist durch den
AN als Bietertextergänzung nachfolgend entsprechend
einzutragen.

Je nach gewählter Dichtsohlentechnologie sind die
ausführungsspezifischen Besonderheiten, Aufglagen und
Vorschriften entsprechend zu berücksichtigen.

Zusätzliche Anforderungen oder Besonderheiten für die
jeweiligen Systeme, welche bei der Kalkulation zu
berücksichtigen sind, werden nachfolgend aufgeführt.

Die Angaben zum Baugrund sind dem Baugrundgutachten
sowie der Ergänzung des Büro IGK vom 24.04.2026 zu
entnehmen.
*Weichgelsohle*
Weichgelsohle

Es dürfen nur Weichgele ohne Natriumaluminat verwendet
werden. Der unteren Wasserbehörde ist die
Grundwasserverträglichkeit des Weichgels und des
zugehörigen Reaktivs nachzuweisen.

Der Nachweis kann durch:

- die Zulassung des DIBt (Deutsches Institut für
Bautechnik) im Zulassungsbereich 101 (Zulassungen für
den Umweltschutz)

- oder durch die vergleichbare Zulassung eines dem DIBt
gleichgestellten Instituts

-  oder durch sonstigen unabhängigen gutachterlichen
Nachweis der Grundwasserverträglichkeit geführt werden.

Sofern Gutachten oder Zertifikate eines ausländischen
(fremdsprachigen) Instituts vorgelegt werden, ist eine
beglaubigte Übersetzung ins Deutsche vorzulegen.

Die Gutachten sowie die oben genannten gutachterlichen
Nachweise müssen unter anderem auf chemischen Analysen
beruhen. Für den gutachterlichen Nachweis zur
Grundwasserverträglichkeit kommen akkreditierte
Gutachter mit entsprechenden Erfahrungen bei der
Beurteilung von Stoffauswirkungen auf das Grundwasser
in Frage. Dies kann zum Beispiel ein nach § 18
Bundes-Bodenschutzgesetz für das Sachgebiet 2
zugelassener Gutachter sein.

Gemäß Angaben des Baugrundgutachters ist von einer
nutzbaren Porosität von 25 % bis 35 % in den
betroffenen Schichten auszugehen.

Es ist ein Grundwasser-Pegel im Abstrom der
Injektionsstelle im Zuge der Baustelleneinrichtung
herzustellen. Vor dem Start der Injektion ist eine
erste GW-Analyse als sog. Nullmessung durchzuführen.
Weitere Messungen sind aus den Auflagen der
Wasserrechtsbehörde z entnehmen.

-Detaillierte Beschreibung des Bauverfahrens, der
Herstelltechnik für das Einbringen der
Injektionslanzen, der eingesetzten Baumaschinen, der
Arbeitsabläufe (z.B. wie viele Pumpen werden
gleichzeitig beaufschlagt), der Kontrollen und der
Dokumentation in Form einer
Verfahrensanweisung/Qualitätssicherungsplan

-Darstellung der Dichtsohle im Grundriss und jeweils
einem Schnitt je Höhenlage.

-Angabe und Vermaßung der Injektionsstellen einschl.
Ausrichtung.

- Abstimmungen mit dem Auftraggeber bzw. mit vom AG
beauftragten Fachplanern (z. B. Umweltamt / Untere
Wasserbehörde)
*Düsenstrahlsohle*
Düsenstrahlsohle

Bei der Wahl des Düsenstrahlverfahrens ist das
Auffangen sowie die Entsorgung des Rückflusses bei der
Position der tiefliegenden Dichtsohle entsprechend
einzukalkulieren.

Arbeitskonzept zur Herstellung der Düsenstrahlsohle
nach DIN EN 12716 erstellen.
Benennung des Düsstrahlverfahrens und zugehöriger
Düsenstrahlparameter. Auflistung der zu überwachenden
Parameter und deren Grenzwerte. Angabe der
Herstellungsabfolge.
Angabe der Zielgrößen der Düsarbeiten
Sofern der AN im anstehenden Boden keine ausreichenden
Referenzwerte vorweisen kann, ist eine
Reichweitenmessung während der Herstellung
einzukalkulieren, um nachzuweisen, dass die Zielgrößen
sicher erreicht werden.

Ausführungszeichnung nach DIN EN 12716 für die flächige
Dichtsohle innerhalb des Spundwandkastens.

Darstellung im Grundriss und jeweils einem Schnitt.
Die Herstellung und Lage von Voll-, Halbsäulen und
Lamellen ist kenntlich zu machen.

### Bereich 01 tiefliegende Dichtsohle

#### Abschnitt 01.01 Vorbereitende Arbeiten

**01.01.0010 Baustelle einrichten, räumen**
*** Pauschalposition
Baustelle einrichten, räumen

Einrichten, Vorhalten und Räumen der Baustelle, An- und
Abtransport aller Maschinen und Geräte, Transport- und
Hebeeinrichtungen, Schutz- und Arbeitsgerätschaften,
Lager und Werkschuppen (Baumagazine),
Mannschaftscontainer, Sanitäreinrichtungen,
Warnschilder, Abschrankungen, Beleuchtung und sonstiger
Sicherheitsvorkehrungen zum Schutz der Anlage und des
Personals, bzw. zum Schutz der Öffentlichkeit,
angrenzender öffentlicher Verkehrswege sowie der
Nachbarschaft. Die Spundwand soll planmäßig mindestens
auf einer Seite bündig mit der GOK eingebaut werden. Es
ist jedoch davon auszugehen, dass Spundbohlen in den
übrigen Bereichen bis zu 50 cm überstehen können.
Der Einsatz umfasst auch das Umsetzen im Bereich der
Baugrube.
Beim Einsatz einer Weichgelsohle ist eine GW-Messstelle
zu errichten, dies ist in der BE-Position entsprechend
zu berücksichtigen.
Menge: 1,000 Psch

**01.01.0020 Ausführungsplanung / Dokumentation**
*** Pauschalposition
Ausführungsplanung / Dokumentation

In Abhängigkeit des vom AN gewählten Verfahrens sind
die systemspezifischen Unterlagen für eine fachgerechte
Herstellung der Dichtsohle zu erstellen.
Dazu gehören neben der statischen Berechnung der
Auftriebssicherheit auch die Austeilungsplanung sowie
das Arbeitskonzept und die zugehörigen
Qualitätssicherungen.
Menge: 1,000 Psch

#### Abschnitt 01.02 Dichtsohle

**01.02.0010 Dichtsohle, tiefliegend**
Dichtsohle, tiefliegend

Herstellen einer tiefliegenden Dichtsohle auf Grundlage
der Vorgaben des AG, den vorangestellten Hinweisen und
Vorgaben, der Systemwahl und der zugehörigen
Ausführungsplanung des AN.

vom AN gewähltes Dichtsohlensystem: '......................................................'

Herstellen eines dichten Anschlusses an die Spundwand
(vertikaler Verbau, Umfangslänge der Baugrube ~34m,
gemessen in der Achse der Spundwand

Unterkante der Dichtsohle ~ 7,6-7,7m unter GOK
Mindestdicke 1,0m

zul. Restwassermenge < 1,5 l/s je 1.000 m² Grundfläche

Die Abrechnung erfolgt nach der Grundfläche der
Baugrubensohle gemessen zwischen den Verbauachsen der
Spundwand
Das Auffangen und Entsorgen des Rückflusses ist in
dieser Position zu berücksichtigen.
Menge: 55,000 m2
